# Cassete para fusiones

- Propiedad del archivo: CONSTRUNARIO
- Formato: FIEBDC-3/2012
- Programa: Construnario VersiĆ³n 3.51
- Fecha de los precios: 22/11/2023
- Divisa: EUR

**PSCHVDIM15C112** u Cassete para fusiones
Cassete para fusiones de SCHNEIDER ELECTRIC.
