# Carátula para 6 adaptadores dúplex LC

- Propiedad del archivo: CONSTRUNARIO
- Formato: FIEBDC-3/2012
- Programa: Construnario Versión 3.51
- Fecha de los precios: 22/11/2023
- Divisa: EUR

**PSCHVDIM155061** u Carátula para 6 adaptadores dúplex LC
Car?tula para 6 adaptadores d?plex LC de SCHNEIDER ELECTRIC.
