# Termostato KNX por objetos, sin display ni mando blanco activo

- Propiedad del archivo: CONSTRUNARIO
- Formato: FIEBDC-3/2012
- Programa: Construnario Versión 3.51
- Fecha de los precios: 22/11/2023
- Divisa: EUR
- Código: schneider-el (24/01/2024)

**PMTN508260** u Termostato KNX por objetos, sin display ni mando blanco activo
Termostato KNX por objetos, sin display ni mando blanco activo de SCHNEIDER ELECTRIC.

| Código | Ud | Descripción | Rendimiento |
|---|---|---|---|
| S0001SCH | u | Termostato por objetos con acoplador integrado blanco activo, diseñado para edificios públicos, no permite modificar los modos ni la temperatura de consigna. Para la regulación de temperatura de 4 etapas frío / calor y apoyos, regulación 2 puntos y PI constante y conmutada, reconocimiento de cambio brusco de temperatura, consideración de temperatura externa. De SCHNEIDER ELECTRIC. (material) | 1.000 |
