# Termostato KNX elegance con display aluminio

- Propiedad del archivo: CONSTRUNARIO
- Formato: FIEBDC-3/2012
- Programa: Construnario Versión 3.51
- Fecha de los precios: 22/11/2023
- Divisa: EUR
- Código: schneider-el (24/01/2024)

**PMTN508246** u Termostato KNX elegance con display aluminio
Termostato KNX elegance con display aluminio de SCHNEIDER ELECTRIC.

| Código | Ud | Descripción | Rendimiento |
|---|---|---|---|
| S0019SCH | u | Termostato con display y acoplador integrado aluminio de la gama elegance, con cuatro teclas dedicadas para modificar consigna, o cambiar de modo de funcionamiento. Dispone de mando temporizado para activar/desactivar los diferentes modos según la hora, regulación de temperatura de 4 etapas frio / calor y apoyos, regulación 2 puntos o PI constante o conmutada, reconocimiento de cambio brusco de temperatura, lectura de temperatura externa y control de ventilador de hasta 7 velocidades para el control de Fan-coil. Pantalla de visualización de temperaturas, hora, fecha, modos de funcionamiento, marcha del ventilador. De SCHNEIDER ELECTRIC. (material) | 1.000 |
