# Termostato KNX elegance con display blanco

- Propiedad del archivo: CONSTRUNARIO
- Formato: FIEBDC-3/2012
- Programa: Construnario VersiĆ³n 3.51
- Fecha de los precios: 22/11/2023
- Divisa: EUR
- Código: schneider-el (24/01/2024)

**PMTN508125** u Termostato KNX elegance con display blanco
Termostato KNX elegance con display blanco de SCHNEIDER ELECTRIC.

| Código | Ud | Descripción | Rendimiento |
|---|---|---|---|
| S0004SCH | u | Termostato con display y acoplador integrado blanco de la gama elegance, con cuatro teclas dedicadas para modificar consigna, o cambiar de modo de funcionamiento. De SCHNEIDER ELECTRIC. (material) | 1.000 |
