# Pulsador multifunción elegance KNX de cuatro elementos con termostato antracita

- Propiedad del archivo: CONSTRUNARIO
- Formato: FIEBDC-3/2012
- Programa: Construnario Versión 3.51
- Fecha de los precios: 22/11/2023
- Divisa: EUR
- Código: schneider-el (24/01/2024)

**PMTN507900** u Pulsador multifunción elegance KNX de cuatro elementos con termostato antracita
Pulsador multifunci?n elegance KNX de cuatro elementos con termostato antracita de SCHNEIDER ELECTRIC.

| Código | Ud | Descripción | Rendimiento |
|---|---|---|---|
| NSYZUN86VDASCH | u | Pulsador multifunción de cuatro elementos con termostato y acoplador integrado antracita (material) | 1.000 |

## Recursos

**NSYZUN86VDASCH** u Pulsador multifunción de cuatro elementos con termostato y acoplador integrado antracita
Pulsador multifunción de cuatro elementos (8 teclas) con termostato y receptor iR, acoplador integrado antracita de SCHNEIDER ELECTRIC.
