# Pulsador multifunción elegance KNX de dos elementos con termostato blanco aluminio

- Propiedad del archivo: CONSTRUNARIO
- Formato: FIEBDC-3/2012
- Programa: Construnario Versión 3.51
- Fecha de los precios: 22/11/2023
- Divisa: EUR
- Código: schneider-el (24/01/2024)

**PMTN507502** u Pulsador multifunción elegance KNX de dos elementos con termostato blanco aluminio
Pulsador multifunci?n elegance KNX de dos elementos con termostato blanco aluminio de SCHNEIDER ELECTRIC.

| Código | Ud | Descripción | Rendimiento |
|---|---|---|---|
| NSYZUN64OPBSCH | u | Pulsador multifunción de dos elementos con termostato y acoplador integrado aluminio (material) | 1.000 |

## Recursos

**NSYZUN64OPBSCH** u Pulsador multifunción de dos elementos con termostato y acoplador integrado aluminio
Pulsador multifunción de dos elementos (4 teclas) con termostato y acoplador integrado aluminio de SCHNEIDER ELECTRIC.
