# Termostato analógico KNX antracita

- Propiedad del archivo: CONSTRUNARIO
- Formato: FIEBDC-3/2012
- Programa: Construnario Versión 3.51
- Fecha de los precios: 22/11/2023
- Divisa: EUR
- Código: schneider-el (24/01/2024)

**PMTN619319** u Termostato analógico KNX antracita
Termostato anal?gico KNX antracita de SCHNEIDER ELECTRIC.

| Código | Ud | Descripción | Rendimiento |
|---|---|---|---|
| NSYVDC12U64SCH | u | Termostato PI antracita de SCHNEIDER ELECTRIC, con botón giratorio para regulación de temperatura. Permite gestión de modos de funcionamiento. Permite conectar una sonda externa de temperatura para regulación. Dispone de un módulo de hasta 4 entradas para conexión de pulsadores convencionales al bus. Se puede confi gurar una salida para led indicador. Dispone de leds indicadores de modo de funcionamiento. Acoplador de bus integrado. Con led indicador de funcionamiento y leds de estado de tecla con realimentación. (material) | 1.000 |
