# Performa con doble hilo central acabado inoxidable 70x500 con tapa

- Propiedad del archivo: CONSTRUNARIO
- Formato: FIEBDC-3/2012
- Programa: Construnario Versión 3.51
- Fecha de los precios: 22/11/2023
- Divisa: EUR
- Código: schneider-el (24/01/2024)

**PMTN504460** m Performa con doble hilo central acabado inoxidable 70x500 con tapa
Suministro y colocación de bandeja portacables construida con varillas electrosoldadas de acero inoxidable, tipo Performa con doble hilo central de la marca SCHNEIDER ELECTRIC, de 70x500mm, con tapa. Incluye p.p. de materiales, accesorios y soportes para su correcta instalacion, excepto el tabique separador. Todas las bandejas metálicas deben ser puestas a tierra.

| Código | Ud | Descripción | Rendimiento |
|---|---|---|---|
| MGU353018SCH | m | Performa con doble hilo central acabado inoxidable 70X500 de SCHNEIDER ELECTRIC. (material) | 1.000 |
| %SCH31 | % | Parte proporcional de materiales, accesorios | 0 % |
| MGU371318SCH | m | Tapa inox. para bandeja de 500 mm de SCHNEIDER ELECTRIC. (material) | 1.000 |
| 0637SCH | h | Oficial primera (mano de obra) | 0.240 |
| 0638SCH | h | Ayudante (mano de obra) | 0.240 |
