# Cajetín polivalente aluminio,5 mód.45x45mm, puestos de trabajo de Infraplus de SCHNEIDER ELECTRIC

- Propiedad del archivo: CONSTRUNARIO
- Formato: FIEBDC-3/2012
- Programa: Construnario Versión 3.51
- Fecha de los precios: 22/11/2023
- Divisa: EUR

**MTN23306034SCH** u Cajetín polivalente aluminio,5 mód.45x45mm, puestos de trabajo de Infraplus de SCHNEIDER ELECTRIC
Cajetín polivalente de aluminio anodizado con espacio para 5 módulos de 45x45 mm, de 180x48x57 mm (largo x alto x profundidad), con tapas laterales de ABS pretroqueladas para acceso de cables, fijable sobre las tres caras, permite acoplarse a otros cajetines obteniendo diferentes configuraciones, ref. 63805H de la serie Puestos de trabajo de SCHNEIDER ELECTRIC.
