# Acc.fijación+ensamblaje cajetín (lote 2u), accesorios para cajas de SCHNEIDER ELECTRIC

- Propiedad del archivo: CONSTRUNARIO
- Formato: FIEBDC-3/2012
- Programa: Construnario Versión 3.51
- Fecha de los precios: 22/11/2023
- Divisa: EUR

**MTN23306050SCH** u Acc.fijación+ensamblaje cajetín (lote 2u), accesorios para cajas de SCHNEIDER ELECTRIC
Accesorio de ensamblaje y fijación del cajetín (lote de 2 unidades), ref. 63821 de la serie Accesorios para cajas de SCHNEIDER ELECTRIC.
