# Performa con doble hilo central acabado cincado 60x60

- Propiedad del archivo: CONSTRUNARIO
- Formato: FIEBDC-3/2012
- Programa: Construnario Versión 3.51
- Fecha de los precios: 22/11/2023
- Divisa: EUR
- Código: schneider-el (24/01/2024)

**PMTN37150000** m Performa con doble hilo central acabado cincado 60x60
Suministro y colocación de bandeja portacables construida con varillas electrosoldadas de acero cincado, tipo Performa con doble hilo central de la marca SCHNEIDER ELECTRIC, de 60x60mm. Sin tapa y sin tabique separador. Incluye p.p. de materiales, accesorios y soportes para su correcta instalacion. Todas las bandejas metálicas deben ser puestas a tierra.

| Código | Ud | Descripción | Rendimiento |
|---|---|---|---|
| ISM20812PSCH | m | Performa con doble hilo central acabado cincado 60X60 de SCHNEIDER ELECTRIC. (material) | 1.000 |
| %SCH40 | % | Parte proporcional de materiales, accesorios | 0 % |
| 0637SCH | h | Oficial primera (mano de obra) | 0.200 |
| 0638SCH | h | Ayudante (mano de obra) | 0.200 |
