# Cruzamiento aluminio 10 A

- Propiedad del archivo: CONSTRUNARIO
- Formato: FIEBDC-3/2012
- Programa: Construnario Versión 3.51
- Fecha de los precios: 22/11/2023
- Divisa: EUR
- Código: schneider-el (24/01/2024)

**P4511350** u Cruzamiento aluminio 10 A
Cruzamiento aluminio 10 A de la serie Aquadesign de la empresa SCHNEIDER ELECTRIC, realizado con tubo PVC corrugado de color negro de 16 mm y grado de protección IP 545 según UNE 20324 y conductor flexibe de cable unipolar H07V-K, 450/750 V, clase 5 de 1,5 mm2 de Cu., con aislamiento de PVC y caja de empotrar universal, totalmente montado e instalado.

| Código | Ud | Descripción | Rendimiento |
|---|---|---|---|
| 4511350SCH | u | Cruzamiento aluminio 10 A (material) | 1.000 |
| 0639SCH | h | Oficial 1ª electricista (mano de obra) | 0.550 |
| 0640SCH | h | Ayudante electricista (mano de obra) | 0.550 |
| 0643SCH | m | Tubo curvable pvc, corrugado negro de 16 mm, grado prot. IP 545 (UNE 20324) (material) | 18.000 |
| 0642SCH | m | Cable unipolar H07V-K, 450/750 V, clase 5 de 1x1,5 mm2 Cu (UNE 21031-3) (material) | 72.000 |
| MTN31260000SCH | u | Caja de empotrar universal de SCHNEIDER ELECTRIC. (material) | 1.000 |
| 0641SCH | u | Pequeño material (material) | 1.000 |
