# Portafusibles 16A tipo 00 Odace blanco con marco Touch blanco

- Propiedad del archivo: CONSTRUNARIO
- Formato: FIEBDC-3/2012
- Programa: Construnario VersiĆ³n 3.51
- Fecha de los precios: 22/11/2023
- Divisa: EUR

**CSU86006004PSCH** u Portafusibles 16A tipo 00 Odace blanco con marco Touch blanco
Portafusibles 16A tipo 00 Odace blanco con marco Touch blanco de SCHNEIDER ELECTRIC.
