# Portafusibles 16A tipo 00 Odace blanco con marco Styl blanco

- Propiedad del archivo: CONSTRUNARIO
- Formato: FIEBDC-3/2012
- Programa: Construnario VersiĆ³n 3.51
- Fecha de los precios: 22/11/2023
- Divisa: EUR

**CSU86004004PSCH** u Portafusibles 16A tipo 00 Odace blanco con marco Styl blanco
Portafusibles 16A tipo 00 Odace blanco con marco Styl blanco de SCHNEIDER ELECTRIC.
