# Tapa ciega PC,22,5x45mm,negra, puestos de trabajo de SCHNEIDER ELECTRIC

- Propiedad del archivo: CONSTRUNARIO
- Formato: FIEBDC-3/2012
- Programa: Construnario VersiĆ³n 3.51
- Fecha de los precios: 22/11/2023
- Divisa: EUR

**PSCHVDI88297** u Tapa ciega PC,22,5x45mm,negra, puestos de trabajo de SCHNEIDER ELECTRIC
Tapa ciega de policarbonato, de color negro, formato 22,5x45 mm, ref. VDI88297 de la serie Puestos de trabajo de SCHNEIDER ELECTRIC.
