# Tapa ciega PC,22,5x45mm,gris oscuro, puestos de trabajo de SCHNEIDER ELECTRIC

- Propiedad del archivo: CONSTRUNARIO
- Formato: FIEBDC-3/2012
- Programa: Construnario VersiĆ³n 3.51
- Fecha de los precios: 22/11/2023
- Divisa: EUR

**PSCHVDI88296** u Tapa ciega PC,22,5x45mm,gris oscuro, puestos de trabajo de SCHNEIDER ELECTRIC
Tapa ciega de policarbonato, de color gris oscuro, formato 22,5x45 mm, ref. VDI88296 de la serie Puestos de trabajo de SCHNEIDER ELECTRIC.
