# Conector LC,mm,1 fibra, conectores ópticos de SCHNEIDER ELECTRIC

- Propiedad del archivo: CONSTRUNARIO
- Formato: FIEBDC-3/2012
- Programa: Construnario Versión 3.51
- Fecha de los precios: 22/11/2023
- Divisa: EUR

**PSCHVDIB504201C** u Conector LC,mm,1 fibra, conectores ópticos de SCHNEIDER ELECTRIC
Conector para fibra óptica del tipo LC, para 1 fibra estándar multimodo 50/125 (OM2/OM3), ref. VDIB504201C de la serie Conectores ópticos de SCHNEIDER ELECTRIC.
