# Interruptor diferencial REDs 4/63/30 de Schneider

- Propiedad del archivo: CONSTRUNARIO
- Formato: FIEBDC-3/2012
- Programa: Construnario Versión 3.51
- Fecha de los precios: 24/01/2024
- Divisa: EUR

**18268SCH** Interruptor diferencial REDs 4/63/30 de Schneider
REDs 4/63/30 de SCHNEIDER. Características Técnicas Principal: - Gama: Acti 9 - Gama de producto: RED - Interruptor seccionador: interruptor diferencial (RCCB) - Nombre corto del dispositivo: REDs - Tipo de protección: recloser - Clase de protección contra fugas a tierra: tipo A - Número de polos: 4P - Composición de contactos de señalización: 1 NA o 1 NC o intermitente 1 Hz - Posición de neutro: izquierda - Tipo de red: CA - Frecuencia de red: 50 Hz - Sistema de conexión a tierra: TT;TN-S Complementario: - Ubicación del dispositivo en el sistema: salida - Retardo de la protección contra fugas a tierra: instantáneo - Insulation fault diagnosis: if fault detected, diagnosis every 2 minutes - Corriente de sobretensión: 250 A - Tipo de control: maneta - Tipo de montaje: fijo - Soporte de montaje: carril DIN simétrico de 35 mm - Pasos de 9 mm: 14 - Peso del producto: 0.72 kg - Altura: 98 mm - Anchura: 125 mm - Profundidad: 79.5 mm - Profundidad incustrada: 73.5 mm - Código de compatibilidad: REDs - Segmento de mercado: pequeños comercios Entorno: - Temperatura ambiente de funcionamiento: -5-40 °C - Temperatura ambiente de almacenamiento: -20-60 °C - Normas: IEC 61008;EN 61008
