# Interruptor diferencial REDs 2/25/300 de Schneider

- Propiedad del archivo: CONSTRUNARIO
- Formato: FIEBDC-3/2012
- Programa: Construnario Versión 3.51
- Fecha de los precios: 24/01/2024
- Divisa: EUR

**A9CR5225SCH** Interruptor diferencial REDs 2/25/300 de Schneider
REDs 2/25/300 de SCHNEIDER. Características Técnicas Principal: - Gama: Acti9 - Nombre del producto: Acti9 REDs - Interruptor seccionador: interruptor diferencial (RCCB) - Nombre corto del dispositivo: REDs - Tipo de protección: recloser - Clase de protección contra fugas a tierra: tipo A - Número de polos: 2P - Posición de neutro: izquierda - Tipo de red: CA - Frecuencia de red: 50 Hz - Sistema de conexión a tierra: TT;TN-S Complementario: - Ubicación del dispositivo en el sistema: salida - Retardo de la protección contra fugas a tierra: instantáneo - Insulation fault diagnosis: if fault detected, diagnosis every 2 minutes - Tipo de control: maneta - Tipo de montaje: fijo - Soporte de montaje: carril DIN simétrico de 35 mm - Pasos de 9 mm: 6 - Peso del producto: 278 g - Altura: 106 mm - Anchura: 54 mm - Profundidad: 82 mm - Color: gris - Código de compatibilidad: REDs - Segmento de mercado: pequeños comercios Entorno: - Temperatura ambiente de funcionamiento: -5-40 °C - Temperatura ambiente de almacenamiento: -40-70 °C - Normas: EN 50557
