# PowerTag Universal 1P+N de Schneider

- Propiedad del archivo: CONSTRUNARIO
- Formato: FIEBDC-3/2012
- Programa: Construnario Versión 3.51
- Fecha de los precios: 24/01/2024
- Divisa: EUR

**A9MEM1560SCH** PowerTag Universal 1P+N de Schneider
PowerTag Universal 1P+N de SCHNEIDER. Características Técnicas Principal: - Gama: PowerLogic - Nombre del producto: PowerTag A9 F63 - Interruptor seccionador: sensores de energía - Maximum current [Imax]: 63 A - [Ib] basic current: 10 A - Número de polos: 1P + N - Corriente de saturación: 130 A - Aplicación específica de producto: asignación de costes;load monitoring;circuit monitoring;alarma de sobrecarga;energy management - Concentrator compatibility: Acti9 Smartlink SI B;Acti9 Smartlink SI D;Acti9 PowerTag Link C;Acti9 PowerTag Link;Acti9 PowerTag Link HD;Harmony Hub - Frecuencia de red: 50 Hz;60 Hz - Tipo de medición: energía activa;corriente;tensión;factor de potencia;potencia activa - Etiquetas de calidad: CE - Ubicación de montaje: parte superior o inferior - Maximum emission power: 10 mW Complementario: - Composición del cable: 1 x 0.33 mm² - Soporte de montaje: en interruptor automático - Peso del producto: 16 g - Código de compatibilidad: PowerTag A9 P63 Entorno: - Temperatura ambiente de funcionamiento: -25-60 °C - Temperatura ambiente de almacenamiento: -40-85 °C - Directivas: 2014/53/EU - radio equipment directive - Grado de contaminación: 40 mA - Altitud máxima de funcionamiento: 0 ... 2000 m
