# Pérgola para terrazas con techo móvil de Abrisud

- Propiedad del archivo: CONSTRUNARIO
- Formato: FIEBDC-3/2012
- Programa: Construnario Versión 3.51
- Fecha de los precios: 09/11/2022
- Divisa: EUR

**PERMO** u Pérgola para terrazas con techo móvil de Abrisud
Única pérgola del mercado con techo modular Las ventajas Techo móvil personalizable Estructura aluminio Se adapta a todas las terrazas
