# Cubierta para terraza curva adosada de aluminio de Abrisud

- Propiedad del archivo: CONSTRUNARIO
- Formato: FIEBDC-3/2012
- Programa: Construnario Versión 3.51
- Fecha de los precios: 09/11/2022
- Divisa: EUR

**CUCUAL** t Cubierta para terraza curva adosada de aluminio de Abrisud
Las ventajas Placas laterales elevables con llave de seguridad Sistema en el suelo para evitar el desgozne y garantizar así una perfecta resistencia al viento y a la nieve Ideal si el espacio es contiguo a la vivienda
