# Puerta frigorífica semiaislada pivotante de Kide

- Propiedad del archivo: CONSTRUNARIO
- Formato: FIEBDC-3/2012
- Programa: Construnario Versión 3.51
- Fecha de los precios: 22/07/2021
- Divisa: EUR

**N40** u Puerta frigorífica semiaislada pivotante de Kide
Puerta frigorífica semiaislada destinada a locales de temperatura positiva, oficinas, salas de trabajo, laboratorios… Un diseño simple, sanitario y efectivo. CARACTERÍSTICAS GENERALES CONSTRUCCIÓN SANITARIA Con materiales de primera calidad. HERRAJES Bisagra, manilla… en acero inoxidable. HOJA Opción de hoja simple o doble. SENCILLEZ La sencillez es su mejor virtud. Homologado para el exterior con el certificado CE (con llave y burlete barredor). Múltiples opciones para adaptarse a las necesidades de los clientes.
