# Equipo frigorífico compactos monoblock de techo, referencia EMR KideRoof de Kide

- Propiedad del archivo: CONSTRUNARIO
- Formato: FIEBDC-3/2012
- Programa: Construnario Versión 3.51
- Fecha de los precios: 22/07/2021
- Divisa: EUR

**EMR KideRoof** u Equipo frigorífico compactos monoblock de techo, referencia EMR KideRoof de Kide
Equipos frigoríficos compactos monoblock comerciales de techo para cámaras frigoríficas de pequeño volumen. Se montan en el techo de la cámara dejando el volumen interior de la misma totalmente libre. En aplicaciones de media y baja temperatura. Los compresores son de tipo hermético y el refrigerante utilizado es R449-A para refrigeración y R-452-A para congelación. Fuera de la Unión Europea el refrigerante utilizado podría ser R-404A. Ventajas: Desescarche por gas caliente. Válvula de expansión termostática. Gran rendimiento. Montaje rápido y sencillo. Equipos con carga de refrigerante reducida, menor de 2,5kg. CARACTERÍSTICAS GENERALES Precargado con refrigerante. Compresor hermético. Expansión por válvula termostática. Presostato de alta y de baja. Desescarche automático por gas caliente. Evaporación automática parcial de condensados. Mangueras acometida, luz y micro puerta (2,5m). Regulación electrónica multifunción con control remoto (5m). Punto de luz estanco con bombilla. Protector de tensión. Control de condensación mediante presostato. Filtro deshidratador cerámico. Sonda de alerta "condensador sucio". Evaporador ubicado en un recinto totalmente hermético y aislado. Flujo de aire optimizado de alto rendimiento en el evaporador. Montaje bajo cubierta.
