# Base trascuadro inclinada, referencia 931142A de Solera. 3P+T, 16A, 400V~

- Propiedad del archivo: CONSTRUNARIO
- Formato: FIEBDC-3/2012
- Programa: Construnario Versión 3.51
- Fecha de los precios: 23/07/2021
- Divisa: EUR

**931142A** u Base trascuadro inclinada, referencia 931142A de Solera. 3P+T, 16A, 400V~
? Bases industriales trascuadro. ? Polos: 2P+T, 3P+T, (6h) ? Corriente nominal: 16 A. ? Tensión nominal: 230 y 400V ?. ? Grado de protección: IP44. ? Embornamiento con tornillos.
