# Adaptador de conversión, referencia 904011 de Solera. IP44. 2P+T, 16A, 230V~

- Propiedad del archivo: CONSTRUNARIO
- Formato: FIEBDC-3/2012
- Programa: Construnario Versión 3.51
- Fecha de los precios: 23/07/2021
- Divisa: EUR

**904011** u Adaptador de conversión, referencia 904011 de Solera. IP44. 2P+T, 16A, 230V~
Adaptador bipolar de conversion. ? Clavija : Sistema Schucko (2P+T- 16A). ? Base: Sistema Industial (2P+T-16A). ? Corriente nominal: 16 A. ? Tensión nominal: 250V?. ? Material termoplástico. ? Potencia máxima: 3680W. ? LIBRE DE HALOGENOS. ? Grado de protección : IP44.
