# Caja estanca de superficie, referencia 615 de Solera. Con conos y tapa a presión. 100 x 100 x 45

- Propiedad del archivo: CONSTRUNARIO
- Formato: FIEBDC-3/2012
- Programa: Construnario Versión 3.51
- Fecha de los precios: 23/07/2021
- Divisa: EUR

**615_SOL** u Caja estanca de superficie, referencia 615 de Solera. Con conos y tapa a presión. 100 x 100 x 45
Cajas estancas para instalación en superficie. ? Cierre con tapa a presión. ? Sistema de apertura fácil. ? Con conos ? Color gris (RAL 7035).
