# Base doble bipolar con T/T lateral + conmutador de cruce, referencia MUR96FU de Solera

- Propiedad del archivo: CONSTRUNARIO
- Formato: FIEBDC-3/2012
- Programa: Construnario Versión 3.51
- Fecha de los precios: 23/07/2021
- Divisa: EUR

**MUR96FU** u Base doble bipolar con T/T lateral + conmutador de cruce, referencia MUR96FU de Solera
Dimensiones exteriores (mm) 148 X 72 X 42 Corriente nominal - Base doble bipolar con T/T lateral (sistema francés) + conmutado -Entradas para canales de 10x12, 10x16 y 10x22 -Contactos de plata de alto poder de ruptura. -Con obturador. -Bornes de agujero.
