# Clavija bipolar con T/T lateral 16A 250V~, referencia 706T de Solera. Con prensaestopa. IP54. Espigas de Ø4,8mm

- Propiedad del archivo: CONSTRUNARIO
- Formato: FIEBDC-3/2012
- Programa: Construnario Versión 3.51
- Fecha de los precios: 23/07/2021
- Divisa: EUR

**706T** u Clavija bipolar con T/T lateral 16A 250V~, referencia 706T de Solera. Con prensaestopa. IP54. Espigas de Ø4,8mm
Material Caucho termoplástico Caracteristicas eléctricas T/T lateral 16A 250V~ -Clavija bipolar con T/T lateral -Espigas de Ø4,8 mm. -Con prensaestopa IP54
