# Minicanal de 7x12, referencia 9150712 de Soler. Tramo recto. Fijación con tornillos

- Propiedad del archivo: CONSTRUNARIO
- Formato: FIEBDC-3/2012
- Programa: Construnario Versión 3.51
- Fecha de los precios: 23/07/2021
- Divisa: EUR

**9150712** u Minicanal de 7x12, referencia 9150712 de Soler. Tramo recto. Fijación con tornillos.
? Sistema de canales para cables para instalación en superficie. ? Longitud de tramo recto: 2 m. ? Material PVC (M1). ? Material aislante (no propagador de la llama). ? Temperatura de trabajo : Código 321. ? Resistencia al choque: Impactos medios. ? Gado de protección: IP40. ? Color: RAL 9003. ? Dispone de accesorios para el acabado de la instalación.
