# Minutero de escalera automático, referencia AE16/230 de Solera. 1 módulo DIN

- Propiedad del archivo: CONSTRUNARIO
- Formato: FIEBDC-3/2012
- Programa: Construnario Versión 3.51
- Fecha de los precios: 23/07/2021
- Divisa: EUR

**AE16230** u Minutero de escalera automático, referencia AE16/230 de Solera. 1 módulo DIN
Minutero de escalera automático - 1 módulo DIN
