# Climaterm® Roof R (cubiertas inclinadas) - de knauf Industries

- Propiedad del archivo: CONSTRUNARIO
- Formato: FIEBDC-3/2012
- Programa: Construnario Versión 3.51
- Fecha de los precios: 05/07/2017
- Divisa: EUR

**C1601KNM-2242** m2 Climaterm® Roof R (cubiertas inclinadas) - de knauf Industries
Los paneles de Climaterm Roof R están diseñados para la fijación directa de las tejas en cubiertas inclinadas, gracias al ranurado que presentan en una de sus caras. Se instalan directamente sobre el forjado con las ranuras paralelas a la cumbrera, fijándolos mediante clavos de plástico con espigas de expansión para luego colocar las tejas sobre el aislante mediante pelladas o cordones de mortero al modo tradicional. Las ranuras de los paneles actúan como dientes de sierra sobre el mortero fresco, evitando el desplazamiento por gravedad del mortero. Una vez fraguado, la adherencia del mortero unida al efecto de encaje en las ranuras permite la perfecta sustentación de las tejas. Dimensiones: 1200 x 600 mm, 1300 x 800 mm. Espesores: 40, 50, 60, 70 y 80 mm.
