# Pantalanes - de knauf Industries

- Propiedad del archivo: CONSTRUNARIO
- Formato: FIEBDC-3/2012
- Programa: Construnario Versión 3.51
- Fecha de los precios: 15/07/2017
- Divisa: EUR

**C1601KNM-2341** m3 Pantalanes - de knauf Industries
Knauf Industries diseña y fabrica para sus colaboradores diferentes piezas para pantalanes, en función de su ubicación y exigencias, tales como: ubicación, tipo de amarre, puerto,… Disponemos de un equipo multidisciplinar que nos permite acompañar a nuestros colaboradores en todo su proceso de diseño y decisión.
