# Bloques de poliestireno expandido - de knauf Industries

- Propiedad del archivo: CONSTRUNARIO
- Formato: FIEBDC-3/2012
- Programa: Construnario Versión 3.51
- Fecha de los precios: 01/08/2017
- Divisa: EUR

**C1601KNM_341** u Bloques de poliestireno expandido - de knauf Industries
Los bloques de poliestireno se usan para poder sacar formas o laminas de grandes dimensiones. Información adicional. Largo x ancho: 6100×1275, 4020×1200, 5030×500 Grosor: 800 a 1440, 900 a 1400, 800 a 1200 Calidad EPS: EPS S SE, EPS 30 SE, EPS 60 SE, EPS 100 SE, EPS 150 SE, EPS 200 SE, EPS 30 SE, EPS 250 SE, EPS D40 SE, EPS D50 SE, EPS D60 SE.
