# Esquinera 30 mm - de knauf Industries

- Propiedad del archivo: CONSTRUNARIO
- Formato: FIEBDC-3/2012
- Programa: Construnario Versión 3.51
- Fecha de los precios: 01/08/2017
- Divisa: EUR

**C1601KNM_321** u Esquinera 30 mm - de knauf Industries
Las esquineras y cantoneras de poliestireno expandido son piezas diseñadas para proteger las esquinas y laterales de productos tales como muebles, puertas fabricados con materiales que pueden dañarse por golpes o rozaduras.
