# Tacos de poliestireno expandido - de knauf Industries

- Propiedad del archivo: CONSTRUNARIO
- Formato: FIEBDC-3/2012
- Programa: Construnario VersiĆ³n 3.51
- Fecha de los precios: 01/08/2017
- Divisa: EUR

**C1601KNM_342** u Tacos de poliestireno expandido - de knauf Industries
El taco de poliestireno se suele usar como separador de cargas para evitar movimientos o desplazamientos. InformaciĆ³n adicional: Calidad poliestireno expandido: EPS S SE, EPS 30 SE, EPS 60 SE, EPS 100 SE, EPS 150 SE, EPS 200 SE, EPS 30 SE, EPS 250 SE, EPS D40 SE, EPS D50 SE, EPS D60 SE
