# Climaterm 37 - de knauf Industries

- Propiedad del archivo: CONSTRUNARIO
- Formato: FIEBDC-3/2012
- Programa: Construnario Versión 3.51
- Fecha de los precios: 04/07/2017
- Divisa: EUR

**C1601KNM-22132** m2 Climaterm 37 - de knauf Industries
Climaterm®. Panel machihembrado a las cuatro caras. Fachada doble hoja (muros sin cámara) en obra nueva. Climaterm es la nueva gama de productos para aislamiento térmico, especialmente de cerramientos verticales (fachada), desarrollados por la empresa Knauf para contribuir a la sostenibilidad. Los cerramientos verticales se estima que constituyen el 40% del total de las pérdidas térmicas de un edificio. Minimizar esas pérdidas mediante el aislamiento térmico adecuado de las fachadas se convierte en un objetivo prioritario del tratamiento del conjunto de los cerramientos. El CTE, en el Documento Básico de Salubridad DB HS, exige a los productos de aislamiento térmico que vayan a ser instalados en fachada que sean “no hidrófilos”. Cumplen esta condición aquellos que presentan una absorción de agua por inmersión a largo plazo inferior al 5%. Los productos de la gama Climaterm cumplen con este requisito del Código Técnico. Otras características importantes: • Canteado específico machihembrado a las cuatro caras que elimina prácticamente la formación de puentes térmicos. • Dimensionado standard de los paneles que permite obtener directamente las alturas entre forjados más habituales, combinando longitud y anchura de los paneles para cubrir alturas de 2,40 - 2,60 y 2,90 m con el consiguiente ahorro de mano de obra y menor desperdicio de material. • Amplitud de gama de conductividades para adaptarse a las exigencias del proyecto. Dimensiones: 1300 x 800 mm. Espesores: 30, 40, 50, 60, 70 y 80 mm.
