# Piezas de sección prismática - de knauf Industries

- Propiedad del archivo: CONSTRUNARIO
- Formato: FIEBDC-3/2012
- Programa: Construnario Versión 3.51
- Fecha de los precios: 17/05/2017
- Divisa: EUR

**C1601KNM-213** m3 Piezas de sección prismática - de knauf Industries
La resistencia mecánica, así como la cohesión interna del EPS, permite su uso en estructuras que pueden soportar grandes empujes verticales u horizontales. Cuando se utiliza como material de relleno en taludes previene posibles problemas de asentamiento, de difícil y cara reparación. Las calidades de estas piezas son S y SE (Self Extinguished).
