# Piezas de sección piramidal - de knauf Industries

- Propiedad del archivo: CONSTRUNARIO
- Formato: FIEBDC-3/2012
- Programa: Construnario Versión 3.51
- Fecha de los precios: 17/05/2017
- Divisa: EUR

**C1601KNM-212** m3 Piezas de sección piramidal - de knauf Industries
En ocasiones, sobre todo en obras singulares, es preciso nivelar el terreno o bien darle una inclinación diferente de la que naturalmente presenta. Ello es posible mediante la utilización de piezas especiales de Knauf Therm con el perfil preciso para cada parte de la zona que se esté tratando. Las piezas de aligeramiento Knauf Therm han demostrado su utilidad en un elemento constructivo muy utilizado: los voladizos con función estética y no estructural. Mediante el uso de piezas de EPS que se cortan siguiendo las secciones adecuadas, es posible la construcción de cornisas o voladizos muy estéticos y a la vez de gran ligereza, lo que permite los diseños más atrevidos. Las calidades de estas piezas son S y SE (Self Extinguished).
