# Bloques de aligeramiento - de knauf Industries

- Propiedad del archivo: CONSTRUNARIO
- Formato: FIEBDC-3/2012
- Programa: Construnario Versión 3.51
- Fecha de los precios: 17/05/2017
- Divisa: EUR

**C1601KNM-2311** m3 Bloques de aligeramiento - de knauf Industries
Elementos para aligeramiento de grandes estructuras. Panel de aislamiento machiembrado a las cuatro caras con y sin cámara de aire. Las piezas Knauf Therm para el aligeramiento de forjado se obtienen a partir de grandes bloques de EPS. Después de un período de estabilización durante el cual el EPS alcanza sus propiedades térmicas, mecánicas y dimensionales, se cortan los bloques mediante hilo incandescente para obtener las dimensiones requeridas por el proyecto. El poliestireno expandido no se degrada con el paso del tiempo. En su uso como aligerante queda confinado en el interior del forjado. La característica más importante de Knauf Therm en este aspecto es su gran versatilidad. Es posible obtener prácticamente cualquier perfil o forma en grandes formatos.
