# Cilindros - de knauf Industries

- Propiedad del archivo: CONSTRUNARIO
- Formato: FIEBDC-3/2012
- Programa: Construnario Versión 3.51
- Fecha de los precios: 17/05/2017
- Divisa: EUR

**C1601KNM-211** m3 Cilindros - de knauf Industries
Es posible fabricar cilindros de aligeramiento para obras de Ingeniería Civil con diámetros de hasta 2,80 m, que se utilizan principalmente en puentes y viaductos, tanto en el aligeramiento de los pilares como en el de los tableros. El ahorro de hormigón y por lo tanto, de peso propio de la estructura portante, ofrece importantes ventajas en el diseño de la estructura y lógicamente en el costo. Nuestra experiencia de suministro a este tipo de obras nos proporciona un importante know-how sobre las diferentes posibilidades de instalación, que ponemos a disposición de nuestros clientes. Las calidades de estas piezas son S y SE (Self Extinguished).
