# Pantalanes - de knauf Industries

- Propiedad del archivo: CONSTRUNARIO
- Formato: FIEBDC-3/2012
- Programa: Construnario Versión 3.51
- Fecha de los precios: 17/05/2017
- Divisa: EUR

**C1601KNM-214** m3 Pantalanes - de knauf Industries
Habitualmente construidos en madera, los pantalanes presentan un problema de putrefacción al estar permanentemente sumergida una parte de la estructura. La flotabilidad del EPS por su baja densidad, permite construir pantalanes de modo ventajoso, ya que se trata de un material imputrescible e insensible a la humedad. Las calidades de estas piezas son S y SE (Self Extinguished).
