# Climaterm® Roof CP (cubiertas planas) - de knauf Industries

- Propiedad del archivo: CONSTRUNARIO
- Formato: FIEBDC-3/2012
- Programa: Construnario Versión 3.51
- Fecha de los precios: 05/07/2017
- Divisa: EUR

**C1601KNM-2241** m2 Climaterm® Roof CP (cubiertas planas) - de knauf Industries
El Climaterm Roof CP se fabrica con una materia prima especial con la que se obtienen paneles hidrófugos que presentan una resistencia a la humedad y al agua líquida muy elevada, manteniendo una conductividad térmica muy baja con canto a media madera, lo que facilita la colocación y el encaje de los paneles para evitar puentes térmicos. El Climaterm Roof CP se fabrica con canto a media madera, lo que facilita la colocación y el encaje de los paneles para evitar puentes térmicos La presencia de agua de lluvia en la cubierta en contacto con el material aislante provoca un incremento de la conductividad térmica de este y por tanto una disminución de su resistencia térmica. En la de espesores recomendados para el cumplimiento del CTE, los correspondientes a cubierta invertida están corregidos aplicando los criterios de las normas UNE-EN ISO 10456 y UNE-EN 6946. Dimensiones: 1200 x 600 mm. Espesores: 40, 50, 60, 70 y 80 mm.
