# Perlas para relleno - de knauf Industries

- Propiedad del archivo: CONSTRUNARIO
- Formato: FIEBDC-3/2012
- Programa: Construnario Versión 3.51
- Fecha de los precios: 01/08/2017
- Divisa: EUR

**C1601KNM_33** u Perlas para relleno - de knauf Industries
El poliestireno expandido también se ofrece en perla expandida con diferentes diámetros y calidades como relleno o protector de productos según la aplicación que usted requiera.
