# Knauf Therm Th39SE - de knauf Industries

- Propiedad del archivo: CONSTRUNARIO
- Formato: FIEBDC-3/2012
- Programa: Construnario Versión 3.51
- Fecha de los precios: 16/05/2017
- Divisa: EUR

**C1601KNM-22123** m2 Knauf Therm Th39SE - de knauf Industries
Knauf® Therm. Panel de canto recto a las cuatro caras. Fachada doble hoja. Los paneles Knauf Therm, con una amplia gama de conductividades, son la alternativa cuando se necesita un producto con un buen comportamiento térmico. Adecuado para la instalación en cámara de muro de doble hoja, así como en trasdosado por el interior para acabado posterior con placa de yeso laminar o directamente enlucido. Como todos los productos de la gama Climaterm y Knauf Therm, ofrecen un amplio abanico de características certificadas tanto desde el punto de vista térmico como mecánico. Dimensiones: 2000 x 1000 – 2000 x 1200 mm. Espesores: 30, 40, 50, 60, 70 y 80 mm.
