# Knauf® Therm Th35 aislamiento de suelo convencional - de knauf Industries

- Propiedad del archivo: CONSTRUNARIO
- Formato: FIEBDC-3/2012
- Programa: Construnario Versión 3.51
- Fecha de los precios: 26/07/2021
- Divisa: EUR

**C1601KNM-2231** m2 Knauf® Therm Th35 aislamiento de suelo convencional - de knauf Industries
Knauf® Therm Th35. Panel con prestaciones mecánicas para aislamiento de suelos. Aislamiento térmico de suelos. A través del suelo se pierde del 15 al 20% del total de las pérdidas energéticas del edificio. La finalidad principal del aislamiento térmico de suelos es la de mantener la temperatura superficial de los mismos en valores lo más cercanos posible a la temperatura del aire ambiente, para evitar la dispersión del calor y asegurar el confort, además de prevenir el riesgo de condensaciones. Los paneles Knauf Therm Th35 se adaptan perfectamente a la aplicación como aislamiento térmico en suelos. Se suelen instalar como una capa continua intermedia flotante entre el forjado de hormigón y el mortero de revestimiento, o bien por debajo del forjado mediante fijaciones mecánicas. Esta opción es especialmente interesante en casos de rehabilitación (garajes de vivienda unifamiliar por ejemplo). En este caso, una vez instaladas, los paneles se deben cubrir con mortero, yeso enlucido o placas de yeso laminar (PYL). Dimensiones: 2000 x 1000 mm. Espesores: 30, 40, 50, 60, 70 y 80 mm.
