# Climaterm CV 39 - de knauf Industries

- Propiedad del archivo: CONSTRUNARIO
- Formato: FIEBDC-3/2012
- Programa: Construnario Versión 3.51
- Fecha de los precios: 16/05/2017
- Divisa: EUR

**C1601KNM-22113** m2 Climaterm CV 39 - de knauf Industries
Climaterm® CV. Panel con topes para formación directa de cámara de aire. Fachada doble hoja (muros con cámara) en obra nueva. Cuando es necesaria la formación de cámara de aire en el cerramiento, el producto idóneo es el Climaterm CV, dotado en la cara de apoyo de unos resaltes longitudinales diseñados para que los paneles apoyen en la cara interior de la hoja exterior. Se fijan al cerramiento mediante pelladas de mortero, yeso o cualquier otro producto habitualmente utilizado como adhesivo en construcción, formando así la cámara de aire y a la vez definiendo el espesor de esta. Dimensiones: 1300 x 800 mm. Espesores: 30, 40, 50, 60, 70 y 80 mm.
