# Knauf Teck® - de knauf Industries

- Propiedad del archivo: CONSTRUNARIO
- Formato: FIEBDC-3/2012
- Programa: Construnario Versión 3.51
- Fecha de los precios: 26/07/2021
- Divisa: EUR

**C1601KNM-2221** m2 Knauf Teck® - de knauf Industries
Knauf Teck®. Panel específicamente estabilizado para exterior. Fachada por el exterior en obra nueva. Knauf Teck es el producto específico para la aplicación de aislamiento térmico por el exterior de fachada. La estabilidad dimensional de los paneles aislantes es fundamental para el correcto comportamiento del sistema. Por ello, los paneles Knauf Teck se someten a un proceso de estabilización específico tanto en la etapa de bloque como después de conformados. Las especiales dimensiones de los paneles están especialmente estudiadas para esta aplicación. El aislamiento térmico por el exterior reduce la demanda energética del edificio haciéndolo más sostenible y proporciona otras importantes ventajas: • Elimina casi por completo la presencia de puentes térmicos. • Minimiza el riesgo de condensaciones. • Incrementa la inercia térmica. Dimensiones: 1000 x 500 mm. Espesores: 40, 50, 60, 70 y 80 mm.
