# Rectiboard - de knauf Industries

- Propiedad del archivo: CONSTRUNARIO
- Formato: FIEBDC-3/2012
- Programa: Construnario Versión 3.51
- Fecha de los precios: 21/07/2017
- Divisa: EUR

**C1601KNM-111** m2 Rectiboard - de knauf Industries
El rectiboard es una plancha de espuma alveolar de poliestireno expandido con o sin grafito de una gran precisión dimensional y unas características físico-químicas adaptadas a la fabricación de paneles sándwich. Sus características específicas le permiten ser un componente idóneo para aceros, aluminios, maderas, etc. - Estabilidad dimensional (FR-1603 = 0,5%). - Grosores precisos: “C” Poncé…….. ± 0,2 mm. “S” Coupe fil chaude …… ± 0,6 mm. - Resistencia a la compresion (hasta 300 Kpa). - Aislante térmico (=>0’030?). - Tolerancia a la temperatura (85 º -90 º sin deformación). - Reducción de peso has en un 70%. - Calidad de encolado y chapado de canto. - Clasificación al fuego M-1 (UNE 23727) / Euro-classes E. - Impermeabilidad. - 00% reciclable. Información adicional - Largo x Ancho: 3000×1000, 3000×1250, 2000×1000, Otra Medida. - Grosor: 8, 14, 18, 20, 23, 30, 40, 50, 60, 70, 80, 90, 100, 110, 120, 130, Otra medida. - Calidad EPS: EPS 60 SE, EPS 100 SE, EPS 150 SE, EPS 200 SE, EPS 250 SE, EPS 60 SE GRAFIT, EPS 100 SE GRAFIT, EPS 150 SE GRAFIT, EPS 200 SE GRAFIT, EPS 250 SE GRAFIT.
